# ISO-Fenster (Straßenfassade)
Angebotsaufforderung (GAEB 90, DA83)
Währung: EUR

## ISO-Fenster (Straßenfassade)
Datum: 28.08.25

*Hinweis*
Baubeschreibung

Das Grundstück befindet sich in zentraler Lage im
Bezirk Charlottenburg-Wilmersdorf, in der Nähe des
Fehrbelliner Platzes. Es ist mit einem fünfgeschossigen
Vorderhaus mit Seitenflügel und Gartenhaus bebaut. Das
Dach ist in allen Gebäudeteilen als Berliner Dach
ausgebildet. Das Dachgeschoss des Vorderhauses wurde zu
Beginn der 1990er-Jahre ausgebaut. Die Baugenehmigung
Nr. 280/92 datiert vom 24.02.1992. Eine
bauaufsichtliche Abnahme erfolgte am 28.09.1993.

Durchfahrten

Die Gebäude Brandenburgische Straße 73 und das
Nachbargebäude Brandenburgische Straße 72 werden
jeweils über eine Durchfahrt erschlossen. Die
Abmessungen lauten wie folgt:

vorne: Breite 2,30 m, Höhe 2,80 m

Mitte: Breite 2,27 m, Höhe 3,55 m

hinten: Breite 2,30 m, Höhe 3,50 m

Rüstung / Baustelleneinrichtung

Das Gebäude wird straßen- und hofseitig mit einer 1,00
m breiten Rüstung eingerüstet. Auf dem Hof wird ein
Treppenturm aufgestellt. Das Gebäude wird mit einem
Wetterschutzdach überspannt.

An der Brandenburgischen Straße wurde eine
Baustelleneinrichtungsfläche über die gesamte
Grundstücksbreite im Bereich der Parkplätze beantragt.
Weitere kleinere Flächen stehen im Hofbereich zur
Verfügung.

Fenster

Alle straßenseitigen Fenster, die von den
Modernisierungsmaßnahmen betroffen sind, werden
erneuert. Die vorhandenen Holzfenster werden
vollständig rückgebaut und ordnungsgemäß entsorgt.

Ausführungszeitraum

Die Ausführung der beschriebenen Maßnahmen ist für den
Zeitraum von .15.12.2025  04.05.2026

*Hinweis*
A) ALLGEMEINE VERTRAGSBEDINGUNGEN
====================================

A1) ALLGEMEINES

Dem Leistungsverzeichnis liegen die "Zusätzlichen
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für in diesem Leistungsverzeichnis ausgeführte
Leistungen gelten, ergänzend zu den jeweiligen
Leistungspositionen bei evtl. Widersprüchen in
nachfolgend genannter Reihenfolge, folgende
Bedingungen:

Diese ""Allgemeinen Vertragsbedingungen"" (A),
Die sich anschließenden ""Allgemeinen technischen
Vertragsbedingungen"" (B),
Die sich anschließenden ""Zusätzlichen technischen
Vertragsbedingungen"" (C),
Die ""Zusätzlichen Vertragsbedingungen für die
Ausführung von Bauleistungen Z-VOB/B"",
Die Baustellenordnung der Covivio Immobilien GmbH in
der jeweils gültigen Fassung.

Mit Erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden in bewohnten Häusern ausgeführt.

Der Auftraggeber (AG) erwartet vom AN tatkräftige
Unterstützung bei den Bemühungen, berechtigten
Mieterwünschen zu entsprechen. Dazu gehören
insbesondere folgende Verpflichtungen:

A3) PREISE

Soweit und sobald Überschreitungen absehbar sind, ist
hierüber der Abteilung Einkauf des AG ein schriftliches
Angebot einzureichen und eine gesonderte Vereinbarung
zu treffen.

In die Einheitspreise sind sämtliche Kosten wie Lohn-,
Material- und Nebenkosten, hierzu zählen auch
erforderliche Hygieneschutzartikel, einzukalkulieren.
Hierzu gehören unter anderem:

Koordination / Terminabsprache(n) mit dem(den)
Mieter(n) / Kundenbetreuer(n) / Bauleiter(n)
Fahrt- und Transportkosten
Tarifliche Zulagen wie beispielsweise
Schmutz-/Staubzulagen, Zulagen für ekelerregende
Arbeiten, etc.,
Abdecken von Einrichtungsgegenständen zum Schutz vor
Beschädigung und Verschmutzung
Besenreine Säuberung der Arbeitsbereiche. Hierzu gehört
auch die Beseitigung von Verunreinigungen des
Treppenhauses und/oder der Hauszuwegungen,
Ausbau und Abtransport sowie die ordnungsgemäße
Entsorgung, einschließlich Kippgebühren, sämtlichen
Bauschutts und schadhafter Teile. Teile, für die sich
der AG eine generelle oder einzelfallbezogene Prüfung
vorbehalten hat, sind bis zu diesem Zeitpunkt,
längstens jedoch für die Dauer von zehn Wochen, vom AN
vorzuhalten und dürfen erst danach entsorgt werden.

Erforderliche Zusatzleistungen, die in den
nachfolgenden Leistungspositionen nicht enthalten sind,
sind als Nachtrag dem zuständigen Bauleiter vor
Ausführung zur Genehmigung aufzugeben. Die Preise für
derartige Zusatzleistungen sind auf der
Kalkulationsbasis des Leistungsverzeichnisses zu
kalkulieren. Diese Positionen sind so ausreichend und
umfassend zu beschreiben, dass sowohl eine
sachlich-fachliche als auch eine kalkulatorische
Nachprüfung durch den Auftraggeber gewährleistet ist.

A4) ABRECHNUNG

Maßgebend für die Abrechnung ist das nach
Fertigstellung der Arbeiten durch den Auftragnehmer zu
erstellende Positionsaufmaß mit der Bestätigung der
Bauleitung, dass die Leistungen durchgeführt wurden.

Der Auftraggeber ist jederzeit berechtigt, ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
oder in irgendeiner Form Dritten entgeltlich oder
unentgeltlich zugänglich gemacht werden.

*Hinweis*
B) ALLGEMEINE TECHNISCHE VERTRAGSBEDINGUNGEN
===============================================

B1) ALLGEMEINES

Für Lieferung; Herstellung und Ausführung gelten neben
diesem Leistungsverzeichnis:

Die neuesten DIN-Vorschriften, VDE- und VDI-Richtlinien
Die Vorschriften der zuständigen Behörden (Bauaufsicht,
Gewerbeaufsicht, Brandverhütung, TÜV,
Berufsgenossenschaften und Versorgungsbetriebe, etc.)
Die Bestimmungen der Gerüstbauordnung
Die Festlegungen des jeweiligen Werkstoffherstellers.
Die Werkstoffe müssen den geforderten Bedingungen der
Leistungsbeschreibung entsprechen.

B2) FACHSPEZIFISCHE SACHKUNDENACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist im
Vorfeld mit der Bauleitung abzustimmen.
Baustoffe und Bauteile dürfen nicht in den
Treppenhäusern und/oder auf anderen Verkehrsflächen
gelagert werden.
Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten jeder
Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss  7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

.

*Hinweis*
ZUSÄTZLICHE TECHNISCHE VORSCHRIFTEN  (ZTV)
==========================================

Die Arbeiten werden an bewohnten Häusern ausgeführt,
das bedingt mehrere Teilabschnitte der Ausführung, z.B.
Fertigstellung hausweise.
Sämtl. Arbeiten in einer bewohnten Wohnung müssen
in längstens 1 Tag erledigt werden.
Bodenflächen und angrenzende Bauteile
im Bereich der auszuführenden Arbeiten sind
durch Folien, evtl. Schaltafeln o.ä. zu schützen.

Für Angebot, Lieferung, Ausführung und Abrechnung gelten neben dem Leistungsverzeichnis:
die neuesten DIN-Normen, VDE- und VDI-Richtlinien
die Vorschriften der zuständigen Behörden (z.B. Bauaufsicht, Gewerbeaufsicht, Brandverhütung, TÜV), Berufsgenossenschaften und Versorgungsbetriebe
die Bestimmungen der Gerüstbauordnung

Baustoffe und Bauteile dürfen nicht in Treppenhäusern
und auf Verkehrsflächen gelagert werden.

In den Einheitspreisen sind enthalten:
--------------------------------------
Die Schuttabfuhr einschl. Entsorgungsgebühren in allen
Positionen.
Die rechtzeitige Benachrichtigung der Wohnungsinhaber
über den beabsichtigten Beginn der Arbeiten.

Sämtliche Lieferungen und Leistungen, die zur sachgemäßen Herstellung der Arbeiten erforderlich sind, wie
z.B. Fahrt- u. Transportkosten, Standgebühren u. dergl.
erforderliche Gerüste bis zu einer Höhe der Arbeitsbühne von 2,00 m über Flur und Schutzgerüste gemäß den Un-
fallverhütungs-Vorschriften, soweit kein Arbeitsgerüst
bauseits gestellt wird

Das tägliche Säubern der Arbeitsstelle bei Arbeitsschluß. Bauschutt darf grundsätzlich nicht im Gebäude
gelagert werden
Das Schützen der Bodenflächen und angrenzenden
Bauteile

*Hinweis*
Ausstattung und Ausführung wie folgt:

Fensterelemente im 7-Kammer Profilsystem  in
flächenversetzter Ausführung mit zwei
Anschlagdichtungen, Farbe außen und innen weiß RAL
9016, Dichtungsfarbe grau mit Beschlag.

Hofseitige Fenster Unterlichter mit TRAV-Verglasung
inkl. Blendrahmenverbreiterung

Lüftungselement jeweils ein Paar Fensterfalzlüfter pro
Fenster

Feinaufmaß und Werkplanung

Informationen für die Terminabstimmung mit den Mietern
werden vom AG zur Verfügung gestellt.

Selbständige nachweislich geführte Mietertermine ( 3
Stück) und Hausaushänge

Regelmäßige schriftliche Informationen an den AG über
Termine bzgl. Feinaufmaß-/Montage-/Lieferzeiten

Aufmaß zur SR mit Zuordnung der Positionen zu den
einzelnen Mieteinehiten / Wohnungen

Im Fensterpreis müssen folgende Nebenleistungen
enthalten
sein:

-  1 Aufmaß vor Ort, bei Neubau/Sanierung nur mit
Meterriß
-  Demontage, Transport und Entsorgung der alten
Fenster

Für evtl. Demontage und Entsorgung von asbesthaltigen
Stoffen
wird ein Mehrpreis je nach Aufwand berechnet.
-  äußere Abdichtung, schlagregendicht mit
vorkomprimiertem
  Dichtband entsprechender Stärke und Folie A
-  Ausschäumen der Bauanschlußfuge mit PU-Schaum
-  Fensterbankanschlußprofil
-  Schichtstoff Innenfensterbänke, in Standardfarben
des Herstellers Spela weiß oder Marmor bianco, andere
Farben auf
  Anfrage, Ausladung 20 cm, fertig montiert
-  Innenabdichtung dampfdicht mit überputzbarer
Fensterfolie
  oder Dichtband
-  Innenbeleistung mit PVC-Material bis 60 mm Breite
-  Innenversiegelung (Schönheitsfuge)
-  Justieren der Fenster

Es ist dringend darauf zu achten, das der Einbau der
neuen Kunststofffenster mit einer größtmöglichen
Fensterfläche zu erfolgen hat.
Durch das anbringen des WDVS (ca. 3cm Leibung) darf die
Fensterfläche später max. kleiner 10% als vorh. sein.

Ausführungszeit

Der Bieter ist in der Lage, die Arbeiten in 8
Arbeitswochen nach Freigabe der Werkplanung
fertigzustellen.

### Bereich 1 Baustelleneinrichtung

#### Abschnitt 1.1 Baustelleneinrichtung

**1.1.20 Einrichten der Baustelle**
Geräte, Werkzeuge und sonstige Betriebsmittel,
die zur vertragsgemäßen Erfüllung der Bauleistungen
erforderlich sind, auf die Baustelle bringen,
bereitstellen und soweit der Geräteeinsatz nicht
gesondert berechnet wird, betriebsfertig aufstellen
einschließlich der dafür notwendigen Arbeiten.

Baubüros, Unterkünfte, Werkstätten, Lagerschuppen
und dergleichen, soweit erforderlich, an- und
abtransportieren, aufbauen und einrichten.

Kosten für Gebrauchsunterhaltung und Betreiben der
Geräte, Anlagen und Einrichtungen werden nicht mit
dieser Pauschale, sondern mit den Einheitspreisen der
entsprechenden Teilleistung vergütet.
Menge: 1,000 psch

**1.1.30 Baustellen WC**
Toilettenkabine nach Vorschrift der
Arbeitsstättenverordnung S 45 aufstellen, vorhalten,
unterhalten und wieder entfernen. Im Unterhalt ist das
Entleeren bei Bedarf bzw. Austausch der Kabine
enthalten. Nutzung erfolgt durch alle am Bauvorhaben
beteiligten Firmen.
Für eine Grundeinsatzzeit von 18 Wochen
Menge: 1,000 Stk

**1.1.40 Bauzaun auf Anweisung des AG**
*** Bedarfsposition ohne GB
Bauzaun auf Anweisung des AG aus
mobilen Stahlrahmenelementen mit Rundstahlfüllstäben, Stützfüßen aus Beton, incl.
sämtlicher Verbindungen, Kupplungen etc.
Der Zaun ist aufzustellen und nach Abschluss aller
Bauarbeiten
wieder abzubauen.

Türen und Tore werden gesondert vergütet.
Zaunhöhe:  2.00 m
Menge: 15,000 lfm

**1.1.50 zus. Bauschuttcontainer bereitstellen**
*** Bedarfsposition ohne GB
Bauschuttcontainer bereitstellen und abtransportieren,
Inhalt fachgerecht entsorgen.

Container für schadstofffreien Abfall bereitstellen,
vorhalten für die Dauer der vertraglich festgelegten
Ausführungszeit einschließlich Transport zu einer
zugelassenen Deponie.
Die Kosten und Gebühren für die Entsorgung werden auf
Nachweis gesondert vergütet. geschlossene Form
Abfallart: Bauschutt, gemischter Bauschutt,
Verpackungsmaterial, Dämmstoffabfall
Menge: 5,000 m3

**1.1.60 Einholen der für die ausgeschriebenen Arbeiten benötigten Anträge**
*** Bedarfsposition ohne GB
Genehmigungen einschließlich Entrichtung der Gebühren
Die Kosten werden auf Nachweis erstattet.
Straßenlandsondernutzung und Verkehrsrechtliche
Anordnung.
Menge: 1,000 psch

### Bereich 3 Kunststofffenster - Straßenseite

#### Abschnitt 3.0 Vorarbeiten

*Hinweis*
Leitbeschreibung Fensterelement mit Rahmen aus
Kunststoff, einschl. 3-Scheibenisolierverglasung und
kompletten Beschlägen, liefern und montieren.

Gesamtabmessungen: b/h = siehe Position (ca.
Rohbaumasse)
Form: rechteckig
Rahmenoberflächen Blend- und Flügelrahmen etc.:
endbehandelt, zweifarbig, coextrudiert.
Wetterseitig: RAL 9016, weiß
Raumseitig: RAL 9016, weiß
Fassadenbekleidung: WDVS mit Klinkerriemchen

Anforderung Wärmeschutz Fensterelement DIN EN
ISO10077-1, DIN V 4108-4: Uw <= 0,8W/m 2K.
Uf-Wert nach technischer Erfordernis, um den Uw-Wert
von max. = 0,8 W/m2K zu erreichen, jedoch max Uf=1,1
W/m2K
Die Kunststoff-Fenster sind gütegesichert gemäß den
Richtlinien RAL-RG 716/1 und RAL-GZ 716/1 auszuführen.
Die Montagerichtlinien der "RAL-Gütegemeinschaft
Fenster" sind bei der Fenstermontage einzuhalten.

Anforderungen Schallschutz Fensterelement:
Schallschutzklasse 2 nach VDI-Richtlinie 2719.
Schalldämmmaß im Prüfstand R'w >= 32 dB

Anforderung Einbruchhemmung: siehe Position
Teilung: siehe Position
Funktion: siehe Position
Zur genauen Elementeteilung siehe die beiliegenden
Plananlagen bzw. die Fensterliste.
Ausführung der Elemente teilweise spiegelverkehrt.

Beschläge:
Dreh- vor Kipp-Funktion. Einhandbedienung und
Fehlbedienungssperre, mit Oberflächengüte gem. RAL-RG
660/1, Beanspruchungsgruppe 5.

Material Kunststoff:
Kunststoffprofile auf Basis eines weichmacherfreien,
hochschlagzähen Polyvinylchlorids(PVC-U) . Bestehend
entweder vollständig aus Frischmaterial oder auch aus
einem Recyclatkern, wenn dieser in Coextrusion
hergestellt und umlaufend durch PVC-U Frischmaterial
abgedeckt ist.
Die Formmasse für Frischmaterial muss in den
Materialeigenschaften mindestens dem Typ ISO
1163-PVC-U, EDLP,082-25-T23, entsprechen.
Mehrkammerprofil aus Kunststoff mit
statisch-konstruktiv erforderlichen sendzimirverzinkten
Stahlverstärkungen, flächenversetzte Ausführung mit
zweifach abgeschrägter Glasleiste. Profilsystem gemäß
Güte- und Prüfbestimmungen RAL-Richtlinien GZ 716/1 mit
Profilwanddicke im höchsten Qualitätsstandard (RAL-
Klasse A). Hauptprofile gekennzeichnet mit dem
Prüfzeichen der Gütegemeinschaft (QKE). Kanten leicht
gerundet.

Metallteile zur Aussteifung:
Einschließlich aller statisch-konstruktiv
erforderlicher Aussteifungen aus sendzimirverzinkten
Stahl, mit einer Mindestwandstärke t = 1,5 mm. Güte der
Stahlprofile entspricht den Bezeichnungen mit
DX51D+Z150-N-A . Es gelten hierfür die Normen DIN EN
10327, DIN EN 10162 und für Toleranzen DIN EN 10143.

Profilstärken, Profiltiefen und Stahlverstärkungen nach
technischer Erfordernis (Statik, Schallschutz,
Wärmeschutz etc.). Befestigung und Lastabtrag nach Wahl
des AN unter Berücksichtigung der technischen sowie
statisch-konstruktiven Anforderungen. Lage des
Fensterelementes: In der Rohbauleibung aussenbündig
(ohne Anschlag) - siehe hierzu die beiliegenden
Plananlagen.

Dichtungen:
Ausführung mit Dichtungsebenen, systemgerecht mit vom
Systemhersteller zugelassenen Dichtungen. Blend- und
Flügelrahmenfalze müssen nach Vorschrift entwässert,
Glasfalze zusätzlich belüftet werden.
Entwässerungsschlitze müssen min. 6 x 30 mm groß und
entsprechend den Richtlinien angeordnet sein. Ein
Öffnen der Verstärkungskammer ist nicht zulässig.
Entwässerungsöffnungen in den Sichtflächen sind durch
PVC-Kappen im Farbton Profil abzugedeckt werden.
Rahmenverbindungen: Bei geschweißten Rahmenverbindungen
muss die Nahtgüte der Eck- und T-Stöße den Werten der
RAL- Gütebestimmungen entsprechen.
Innenseite luftdicht und dampfsperrend. Zusätzliche
Dichtung für unteren Anschluss der äußeren Dichtebene
mit dampfdiffussionsoffener Folie (sd-Wert kleiner als
1 m).

Eckverbindungen:
Eckverbindungen sind im Press-Stumpf-Schweißverfahren
herzustellen.
Gehrungen müssen der Scheibenlast und den funktionellen
Belastungen dauerhaft standhalten.
Bei Riegel und Pfosten sind einwandfrei abdichtende
Schraubverbindungen zugelassen.

Schlagregenbeanspruchungsgruppe: 3
Außenseite schlagregendicht und dampfdiffusionsoffen.

Profilabmessungen:
Bautiefe ca. 80mm bzw. je nach System und statischkonstruktiven Erfordernissen.
Profilansichtsbreiten gemäß Detailplanung.

Rahmenverbreiterungen:
Fensterelement mit vierseitig umlaufenden
Rahmenverbreiterungen: siehe Position wetterseitig
vorgerichtet für die Aufnahme einer Blechfensterbank,
Blechfensterbank bauseits.

Anforderung Verglasung:
- 3-Scheiben-Wärmeschutzverglasung 3/0,7/0,8
- Ug-Wert nach technischer Erfordernis, um den Uw-Wert
von max. = 0,9 W/m2K zu erreichen
- Glaswechsel von der Raumseite
- Energiedurchlassgrad g-Wert nach EN 410: 0,45
- Abstandshalter als thermisch verbesserte
Abstandshalter, die das Kriterium der DIN 4108-4:2004-7
Anhang C für
  einen thermisch verbesserten Randverbund erfüllen
(warme Kante). Wetterseitige und raumseitige Abdichtung
mit RAL
- zugelassenem Kombi-Dichtband
- Dichtbandes entsprechend der Tiefe des
Fensterblendrahmens, Material imprägnierter PU-Schaum,
als
  Fugendichtungsband für die gleichzeitige innere und
äußere Abdichtung von Fensterfugen mit
  gleichzeitiger Dämmung.

Fenstergriffe:
Hersteller in Anlehnung an Hoppe, Dreh/Kipp oder
gleichwertig, Material Kunststoff. (Signalweiß K022/U22
- / 703616)

Angebotenes Fabrikat Garnitur:'

..........................................'
vom Bieter einzutragen

Sonnenschutz:
Fensterelement vorgerichtet für Sonnenschutz,
Sonnenschutz als Vorbaurollladen mit Antrieb durch
Elektromotor, (Sonnenschutz in gesondertem Titel),
einschließlich Durchführung Elektroleitung und
Abdichten der Durchführung.
Fensterfalz-Lüfter-Set in gesonderter Position.
Übergabepunkt für bauseitigen ELT--Anschluß:
Hirschmannkupplung.

Angebotene Sonnenschutz:'

..........................................'
vom Bieter einzutragen

Angebotene Fensterkonstruktion:'

..........................................'
vom Bieter einzutragen

HINWEIS: Das im Kurztext angegebene Maß (BxH:) ist das
Rohbaulichtmaß: Breite= Rohbauöffnung; Höhe=
Rohbauöffnung

Abkürzungen:
Kunststofffenster = KF

**3.0.10 Techn. Bearbeitung, Montageplanung und Terminkoordination mit Mietern**
Technische Bearbeitung und Montageplanung für den
gesamten
Umfang der Ausschreibung "Kunststofffenster
Brandenburgische Str. 73 / Straßenseite.
Dies beinhaltet auch die Terminplanung mit Mietern
Menge: 1,000 psch

**3.0.25 Bauteile und Einrichtungsgegenstände in Gebäuden, abdecken, Folie**
Bauteile und Einrichtungsgegenstände in Gebäuden,
abdecken, Folie

Angrenzende Bauteile, Bodenbeläge und
Einrichtungsgegenstände innerhalb von Wohnungen während
der Bauzeit (Aus- und Einbau der Fenster- und
Türelemente sowie während Putz-, Maler- und
Fliesenarbeiten) mit Schutzfolie abdecken,
einschließlich Verkleben der Stöße sowie Beseitigung
und Entsorgung nach Beendigung der Arbeiten.
Menge: 34,000 Stk

**3.0.30 Prüffähige Statik**
Anfertigen einer prüffähige Statik im Zuger der WMP.
Menge: 1,000 psch

#### Abschnitt 3.1 KF-01, 4--teilig mit OL, b/h=c a. 1,250/2,150m, SSK2

*Hinweis*
Teilung:
Fensterelement ist 4-teilig mit Oberlicht.

Fensternummern: F01 - 1 bis 11

Einbauort: 1 + 4.OG

Ausführung in Anlehnung Bestand:

**3.1.10 Lieferung und Montage**
Lieferung und Montage Elemente incl. Bauanschlußfuge
mit Kompriband außen, schäumen, Fensterfolie innen,
ggf. Verleistung
Menge: 11,000 Stk

**3.1.20 Innenfensterbank**
Ausladung bis 300 mm
Oberfläche weiß, ohne Nase
Menge: 11,000 Stk

**3.1.30 Demontage und Entsorgung alte Elemente**
Fachgerechte Demontage und Entsorgung der Holzfenster
inkl. aller erforderlichen Nebenarbeiten. Die Demontage
ist ohne Beschädigung der angrenzenden Bauteile
vorzunehmen.
Menge: 11,000 Stk

**3.1.40 Beiputzarbeiten in der Laibung**
Menge: 62,000 m

#### Abschnitt 3.2 KF-02, 4-teilig mit OL, b/h= ca.1,250/3,000m, SSK2

*Hinweis*
Teilung:
Fensterelement ist 4-teilig mit Oberlicht.

Fensternummern: KF02 - 1 bis 3

Einbauort: 1 + 4.OG

Ausführung in Anlehnung Bestand:

**3.2.10 Lieferung und Montage**
Lieferung und Montage Elemente incl. Bauanschlußfuge
mit Kompriband außen, schäumen, Fensterfolie innen,
ggf. Verleistung
Menge: 3,000 Stk

**3.2.30 Demontage und Entsorgung alte Elemente**
Fachgerechte Demontage und Entsorgung der Holzfenster
inkl. aller erforderlichen Nebenarbeiten. Die Demontage
ist ohne Beschädigung der angrenzenden Bauteile
vorzunehmen.
Menge: 3,000 Stk

**3.2.40 Beiputzarbeiten in der Laibung**
Menge: 22,000 m

#### Abschnitt 3.3 KF-03, 4-teilig mit OL, b/h=c a. 1,250/2,150m, SSK2

*Hinweis*
Teilung:
Fensterelement ist 4-teilig mit OL (ohne Sprossen)

Fensternummern: KF03 - 1 bis 2

Einbauort: EG und 4.OG

Ausführung in Anlehnung Bestand - ohne Sprossen:

**3.3.10 Lieferung und Montage**
Lieferung und Montage Elemente incl. Bauanschlußfuge
mit Kompriband außen, schäumen, Fensterfolie innen,
ggf. Verleistung
Menge: 2,000 Stk

**3.3.20 Innenfensterbank**
Ausladung bis 300 mm
Oberfläche weiß, ohne Nase
Menge: 2,000 Stk

**3.3.30 Demontage und Entsorgung alte Elemente**
Fachgerechte Demontage und Entsorgung der Holz- bzw.
Kunststofffenster inkl. aller erforderlichen
Nebenarbeiten. Die Demontage ist ohne Beschädigung der
angrenzenden Bauteile vorzunehmen.
Menge: 2,000 Stk

**3.3.40 Beiputzarbeiten in der Laibung**
Menge: 11,500 m

#### Abschnitt 3.4 KF-04, 4-teilig mit OL, b/h=c a. 1,250/2,250m, SSK2

*Hinweis*
Teilung:
Fensterelement ist 4-teilig mit OL.

Fensternummern: KF04 - 1 bis 4

Einbauort: 2. OG

Ausführung in Anlehnung Bestand:

**3.4.10 Lieferung und Montage**
Lieferung und Montage Elemente incl. Bauanschlußfuge
mit Kompriband außen, schäumen, Fensterfolie innen,
ggf. Verleistung
Menge: 4,000 Stk

**3.4.20 Innenfensterbank**
Ausladung bis 300 mm
Oberfläche weiß, ohne Nase
Menge: 4,000 Stk

**3.4.30 Demontage und Entsorgung alte Elemente**
Fachgerechte Demontage und Entsorgung der Holzfenster
inkl. aller erforderlichen Nebenarbeiten. Die Demontage
ist ohne Beschädigung der angrenzenden Bauteile
vorzunehmen.
Menge: 4,000 Stk

**3.4.40 Beiputzarbeiten in der Laibung**
Menge: 23,000 m

#### Abschnitt 3.5 KF-05, 4--teilig mit OL, b/h=c a. 1,250/3,050m, SSK2

*Hinweis*
Teilung:
Fensterelement ist 4-teilig mit OL.

Fensternummern: KF05 - 1 bis 2

Einbauort: 2.OG

Ausführung in Anlehnung Bestand:

**3.5.10 Lieferung und Montage**
Lieferung und Montage Elemente incl. Bauanschlußfuge
mit Kompriband außen, schäumen, Fensterfolie innen,
ggf. Verleistung
Menge: 2,000 Stk

**3.5.20 Demontage und Entsorgung alte Elemente**
Fachgerechte Demontage und Entsorgung der Holzfenster
inkl. aller erforderlichen Nebenarbeiten. Die Demontage
ist ohne Beschädigung der angrenzenden Bauteile
vorzunehmen.
Menge: 2,000 Stk

**3.5.30 Beiputzarbeiten in der Laibung**
Menge: 15,000 m

#### Abschnitt 3.6 KF-06, 8-teilig mit OL, b/h= ca.3,100/2,250m, SSK2

*Hinweis*
Teilung:
Fensterelement ist 8-teilig (ohne Sprossen)-

Achtung: 2x senkrecht gekoppelt hinter Pfeiler (Breite
265 mm)

Fensternummern: KF05 - 1 bis 11

Einbauort: 2.OG

Ausführung in Anlehnung Bestand - ohne Sprossen:

**3.6.10 Lieferung und Montage**
Lieferung und Montage Elemente incl. Bauanschlußfuge
mit Kompriband außen, schäumen, Fensterfolie innen,
ggf. Verleistung
Menge: 1,000 Stk

**3.6.20 Innenfensterbank**
Ausladung bis 300 mm
Oberfläche weiß, ohne Nase
Menge: 1,000 Stk

**3.6.30 Demontage und Entsorgung alte Elemente**
Fachgerechte Demontage und Entsorgung der Holzfenster
inkl. aller erforderlichen Nebenarbeiten. Die Demontage
ist ohne Beschädigung der angrenzenden Bauteile
vorzunehmen.
Menge: 1,000 Stk

**3.6.40 Beiputzarbeiten in der Laibung**
Menge: 8,000 m

#### Abschnitt 3.7 KF-07, 2-teilig mit OL, b/h= ca.0,60/2,25m, SSK2

*Hinweis*
Teilung:
Fensterelement ist 2-teilig mit Oberlicht (ohne
Sprossen)-
.

Fensternummern: KF07 - 1

Einbauort: 2.OG

Ausführung in Anlehnung Bestand - ohne Sprossen:

**3.7.10 Lieferung und Montage**
Lieferung und Montage Elemente incl. Bauanschlußfuge
mit Kompriband außen, schäumen, Fensterfolie innen,
ggf. Verleistung
Menge: 1,000 Stk

**3.7.20 Innenfensterbank**
Ausladung bis 300 mm
Oberfläche weiß, ohne Nase
Menge: 1,000 Stk

**3.7.30 Demontage und Entsorgung alte Elemente**
Fachgerechte Demontage und Entsorgung der Holzfenster
inkl. aller erforderlichen Nebenarbeiten. Die Demontage
ist ohne Beschädigung der angrenzenden Bauteile
vorzunehmen.
Menge: 1,000 Stk

**3.7.40 Beiputzarbeiten in der Laibung**
Menge: 5,000 m

#### Abschnitt 3.8 KF-08, 4-teilig mit OL, b/h= ca.1,250/2,350m, SSK2 (Segmentbogen)

*Hinweis*
Teilung:
Fensterelement ist 4-teilig mit Oberlicht.

Fensternummern: KF08 - 1 bis 4

Einbauort: 3.OG

Ausführung in Anlehnung Bestand:

**3.8.10 Lieferung und Montage**
Lieferung und Montage Elemente incl. Bauanschlußfuge
mit Kompriband außen, schäumen, Fensterfolie innen,
ggf. Verleistung
Menge: 4,000 Stk

**3.8.20 Innenfensterbank**
Ausladung bis 300 mm
Oberfläche weiß, ohne Nase
Menge: 4,000 Stk

**3.8.30 Demontage und Entsorgung alte Elemente**
Fachgerechte Demontage und Entsorgung der Holzfenster
inkl. aller erforderlichen Nebenarbeiten. Die Demontage
ist ohne Beschädigung der angrenzenden Bauteile
vorzunehmen.
Menge: 4,000 Stk

**3.8.40 Beiputzarbeiten in der Laibung**
Menge: 24,000 m

#### Abschnitt 3.9 KF-09, 4-teilig mit OL, b/h= ca.1,250/3,250m, SSK2 (Segmentbogen)

*Hinweis*
Teilung:
Fensterelement ist 4-teilig mit Oberlicht.

Fensternummern: KF09 - 1 bis 2

Einbauort: 3.OG

Ausführung in Anlehnung Bestand:

**3.9.10 Lieferung und Montage**
Lieferung und Montage Elemente incl. Bauanschlußfuge
mit Kompriband außen, schäumen, Fensterfolie innen,
ggf. Verleistung
Menge: 2,000 Stk

**3.9.30 Demontage und Entsorgung alte Elemente**
Fachgerechte Demontage und Entsorgung der Holzfenster
inkl. aller erforderlichen Nebenarbeiten. Die Demontage
ist ohne Beschädigung der angrenzenden Bauteile
vorzunehmen.
Menge: 2,000 Stk

**3.9.40 Beiputzarbeiten in der Laibung**
Menge: 16,000 m

#### Abschnitt 3.10 KF-10, 4-teilig mit OL, b/h= ca.1,150/2,350m, SSK2 (Segmentbogen)

*Hinweis*
Teilung:
Fensterelement ist 4-teilig mit Oberlicht.

Achtung: links/rechts gekoppelt mit KF-11 hinter
Pfeiler (Breite 265 mm)

Fensternummern: KF10 - 1

Einbauort: 3.OG

Ausführung in Anlehnung Bestand:

**3.10.10 Lieferung und Montage**
Lieferung und Montage Elemente incl. Bauanschlußfuge
mit Kompriband außen, schäumen, Fensterfolie innen,
ggf. Verleistung
Menge: 1,000 Stk

**3.10.20 Innenfensterbank**
Ausladung bis 300 mm
Oberfläche weiß, ohne Nase
Menge: 1,000 Stk

**3.10.30 Demontage und Entsorgung alte Elemente**
Fachgerechte Demontage und Entsorgung der Holzfenster
inkl. aller erforderlichen Nebenarbeiten. Die Demontage
ist ohne Beschädigung der angrenzenden Bauteile
vorzunehmen.
Menge: 1,000 Stk

**3.10.40 Beiputzarbeiten in der Laibung**
Menge: 12,000 m

#### Abschnitt 3.11 KF-11, 2-teilig mit OL, b/h= ca.0,800/2,300m, SSK2 (Segmentbogen)

*Hinweis*
Teilung:
Fensterelement ist 2-teilig.

Fensternummern: KF11 - 1 bis 2

Einbauort: 3.OG

Ausführung in Anlehnung Bestand:

**3.11.10 Lieferung und Montage**
Lieferung und Montage Elemente incl. Bauanschlußfuge
mit Kompriband außen, schäumen, Fensterfolie innen,
ggf. Verleistung
Menge: 2,000 Stk

**3.11.20 Innenfensterbank**
Ausladung bis 300 mm
Oberfläche weiß, ohne Nase
Menge: 2,000 Stk

**3.11.30 Demontage und Entsorgung alte Elemente**
Fachgerechte Demontage und Entsorgung der Holzfenster
inkl. aller erforderlichen Nebenarbeiten. Die Demontage
ist ohne Beschädigung der angrenzenden Bauteile
vorzunehmen.
Menge: 2,000 Stk

**3.11.40 Beiputzarbeiten in der Laibung**
Menge: 11,000 m

#### Abschnitt 3.12 KF-12, 2-teilig mit OL, b/h= ca.0,600/2,300m, SSK2 (Segmentbogen)

*Hinweis*
Teilung:
Fensterelement ist 2-teilig mit Oberlicht.

Achtung: Außen m. Segmentbogen gekoppelt mit KF-10

Fensternummern: KF12 - 1

Einbauort: 3.OG

Ausführung in Anlehnung Bestand:

**3.12.10 Lieferung und Montage**
Lieferung und Montage Elemente incl. Bauanschlußfuge
mit Kompriband außen, schäumen, Fensterfolie innen,
ggf. Verleistung
Menge: 1,000 Stk

**3.12.20 Innenfensterbank**
Ausladung bis 300 mm
Oberfläche weiß, ohne Nase
Menge: 1,000 Stk

**3.12.30 Demontage und Entsorgung alte Elemente**
Fachgerechte Demontage und Entsorgung der Holzfenster
inkl. aller erforderlichen Nebenarbeiten. Die Demontage
ist ohne Beschädigung der angrenzenden Bauteile
vorzunehmen.
Menge: 1,000 Stk

**3.12.40 Beiputzarbeiten in der Laibung**
Menge: 5,200 m

### Bereich 5 Fensterzubehör

#### Abschnitt 5.1 Zulage Positionen

**5.1.5 Zulage Schallschutz SSK3 zur SSK2**
*** Bedarfsposition ohne GB
Zulage zur Herstellung der SSK3
Menge: 1,000 Stk

**5.1.6 Zulage Herstellen Rohbauöffnung der zuvor genannten Position**
Zulage zur Herstellung der SSK-3 statt SSK2
Menge: 0,000

**5.1.7 Zulage Einbruchsschutz RC 3**
*** Bedarfsposition ohne GB
Zulage Einbruchschutz RC 3 zur vorherigen Position
Menge: 1,000 Stk

**5.1.10 Zulage Herstellen Rollladen**
*** Bedarfsposition ohne GB
Herstellen Rollladen,
Rollladenkasten wohnungsseitig

Farbe: weiß
Panzer: PVC Panzer
Farbe: weiß
Bedienung: Gurt mit Übersetzungsgetriebe
Bedienseite: links oder rechts
Breite Höhe ca. siehe vorherige Position
Menge: 1,000 Stk

**5.1.30 Fliesenarbeiten, nach Fensteraustausch**
*** Bedarfsposition ohne GB
Fliesenarbeiten an Laibungen, Fensterbänken und
Stirnseiten, in Bädern und Küchen, beschädigte Fliesen
und Mörtelreste entfernen, neues Fliesenmaterial gem.
Bestand liefern und im Dünnbettmörtel einbauen, inkl.
dauerelastischer Fugenverschluss an Fenstern und
Fensterbänken mit Silicon weiß bzw. grau wie Bestand
Menge: 1,000 m2

#### Abschnitt 5.2 Belüftung

**5.2.10 Fensterfalz-Lüfter-Set, 1 Paar, in Blendrahmen**
Zulage zu den vorbeschriebenen Fenstern für die
Lieferung und fachgerechte Montage von
Fensterfalzlüftern für Kunststofffenster.

1 Paar FFL
Menge: 34,000 Stk

**5.2.20 Fensterlüfter Regelair FFL Plus +1 ÜL**
*** Bedarfsposition ohne GB
Lieferung und Montage Regelair FFL Plus,.selbständig
regelnder Fensterfalzlüfter aus Kunststoff zum
paarweisen Einbau für Kunststofffenster.
Zulässig nach EnEV und DIN 1946-6
Schlagregendicht

Klassifizierung der Luftdurchlässigkeit nach DIN EN
1026
Nach Vorgabe des Lüftungskonzeptes.
Menge: 1,000 Stk

### Bereich 6 Sonstiges

#### Abschnitt 6.2 Rahmenverbreiterungen

**6.2.10 Rahmenverbreiterung bis 30 mm**
*** Bedarfsposition ohne GB
Rahmenverbreiterung bis 30 mm
weiß/weiß
Menge: 1,000 m

**6.2.20 Rahmenverbreiterung von 30 bis 50 mm**
*** Bedarfsposition ohne GB
Rahmenverbreiterung von 30 bis 50 mm
weiß/weiß
Menge: 1,000 m

#### Abschnitt 6.3 Dokumentation

**6.3.10 Dokumentationsunterlagen**
Zusammenstellung und Übergabe der
Dokumentationsunterlagen für alle in diesem
Leistungsverzeichnis enthaltenen Leistungen, bezogen
auf Brandenburgische Str. 73, bestehend aus:

Fertigstellungsanzeige / Abnahmebegehren (auch bei
Beantragung der Abnahme von Mängeln)

Abnahmeprotokoll

Fachbauleitererklärung / Errichtererklärung

Ansprechpartner mit Telefonnummer für Service und
Wartung etc.

Prüfzeugnisse

Übereinstimmungserklärungen, bei Bedarf nach Vorgabe
des Brandschutzprüfers zu formulieren

Pflege- und Wartungsanleitungen

Technische Beschreibungen

Herstellerdokumentationen, technische Detailblätter,
Stück- und Lieferantenlisten

Baustellenmaterialliste, in der das verwendete Material
einschließlich Farbnummern aufzulisten ist

Die einzelnen Anstriche (siehe oben) sind geordnet mit
Registerblättern in einem Ordner abzugeben.
Auf der ersten Seite muss sich ein Inhaltsverzeichnis
befinden.

Die Unterlagen sind elektronisch einzureichen, es sei
denn, es handelt sich um Prüfbücher des Herstellers.
Menge: 1,000 psch

**6.3.20 Beprobung auf Schadstoffe**
Herstellen einer Fensteröffnung und Beprobung des
Bestands auf Schadstoffe.
Es besteht kein konkreter Schadstoffverdacht, jedoch
ist eine Vorab-Beprobung aufgrund des großflächigen
Rückbaus durchzuführen.

Beprobung des Bauteils Fenster (Rahmen, Dichtungen,
Verglasung) auf Schadstoffe.
Menge: 5,000 m

#### Abschnitt 6.4 Stundenlohnarbeiten

**6.4.10 Stundenlohnarbeiten Facharbeiter**
*** Bedarfsposition ohne GB
Stundenlohnarbeiten
Stundenlohnarbeiten eines Facharbeiters für Arbeiten
auf
Anweisung der örtlichen Bauleitung.
Menge: 20,000 Std

**6.4.20 Stundenlohnarbeiten Helfer**
*** Bedarfsposition ohne GB
Stundenlohnarbeiten Helfer
Stundenlohnarbeiten eines Helfers Arbeiten auf
Anweisung der örtlichen Bauleitung.
Menge: 15,000 Std

USt %: 19,00
